# Válvula de esfera 3 piezas con actuador neumático, referencia 5025 10 79 de Genebre. 2 1/2' GN-35/S3 - De Genebre

- Propiedad del archivo: CONSTRUNARIO
- Formato: FIEBDC-3/2012
- Programa: Construnario Versión 3.51
- Fecha de los precios: 28/04/2022
- Divisa: EUR

**GEN5025 10 79** u Válvula de esfera 3 piezas con actuador neumático, referencia 5025 10 79 de Genebre. 2 1/2' GN-35/S3 - De Genebre
Precio: 682.84
Válvula esfera 3 piezas características válvula 2025. Actuador neumático simple efecto: gn-35/s3 medida 2 1/2". Código EAN: 8428381189718
