# Válvula de esfera 3 piezas con actuador neumático, referencia 5025 11 65 de Genebre. 3' GN-25 - De Genebre

- Propiedad del archivo: CONSTRUNARIO
- Formato: FIEBDC-3/2012
- Programa: Construnario Versión 3.51
- Fecha de los precios: 28/04/2022
- Divisa: EUR

**GEN5025 11 65** u Válvula de esfera 3 piezas con actuador neumático, referencia 5025 11 65 de Genebre. 3' GN-25 - De Genebre
Precio: 666.99
Válvula esfera 3 piezas características válvula 2025. Actuador neumático doble efecto: GN-25 medida 3". Código EAN: 8428381189008
