# 5029 Válvula de esfera 2 piezas 3/4" GNP-14 - De Genebre

- Propiedad del archivo: CONSTRUNARIO
- Formato: FIEBDC-3/2012
- Programa: Construnario Versión 3.51
- Fecha de los precios: 28/04/2022
- Divisa: EUR

**GEN5029 05 120** u 5029 Válvula de esfera 2 piezas 3/4" GNP-14 - De Genebre
Precio: 148.12
Válvula esfera 2 piezas: cuerpo y eje: latón niquelada din 17660 asientos y juntas: ptfe. Conexión: rosca gas actuador neumático gnp-14 medida 3/4". Código EAN: 8428381236399
