# 5029 Válvula de esfera 2 piezas 3/4" GNP-24/S4 - De Genebre

- Propiedad del archivo: CONSTRUNARIO
- Formato: FIEBDC-3/2012
- Programa: Construnario Versión 3.51
- Fecha de los precios: 28/04/2022
- Divisa: EUR

**GEN5029 05 124** u 5029 Válvula de esfera 2 piezas 3/4" GNP-24/S4 - De Genebre
Precio: 162.56
Válvula esfera 2 piezas. Cuerpo y eje: latón niquelada din 17660 asientos y juntas: ptfe. Conexión: rosca gas actuador neumático GNP-24/S4 medida 3/4". Código EAN: 8428381236443
