# 5029 Válvula de esfera 2 piezas 1 1/4" GNP-44/S4 - De Genebre

- Propiedad del archivo: CONSTRUNARIO
- Formato: FIEBDC-3/2012
- Programa: Construnario Versión 3.51
- Fecha de los precios: 28/04/2022
- Divisa: EUR

**GEN5029 07 132** u 5029 Válvula de esfera 2 piezas 1 1/4" GNP-44/S4 - De Genebre
Precio: 238.06
Válvula esfera 2 piezas. Cuerpo y eje: latón niquelada din 17660 asientos y juntas: ptfe. Conexión: rosca gas actuador neumático GNP-44/S4 medida 1 1/4". Código EAN: 8428381236467
