# 5029 Válvula de esfera 2 piezas 1 1/2" GNP-60/S5 - De Genebre

- Propiedad del archivo: CONSTRUNARIO
- Formato: FIEBDC-3/2012
- Programa: Construnario Versión 3.51
- Fecha de los precios: 28/04/2022
- Divisa: EUR

**GEN5029 08 140** u 5029 Válvula de esfera 2 piezas 1 1/2" GNP-60/S5 - De Genebre
Precio: 282.45
Válvula esfera 2 piezas. Cuerpo y eje: latón niquelada din 17660 asientos y juntas: ptfe. Conexión: rosca gas actuador neumático GNP-60/S5 medida 1 1/2". Código EAN: 8428381244714
