# 5029 Válvula de esfera 2 piezas 2" GNP-94/S5 - De Genebre

- Propiedad del archivo: CONSTRUNARIO
- Formato: FIEBDC-3/2012
- Programa: Construnario Versión 3.51
- Fecha de los precios: 28/04/2022
- Divisa: EUR

**GEN5029 09 144** u 5029 Válvula de esfera 2 piezas 2" GNP-94/S5 - De Genebre
Precio: 354.62
Válvula esfera 2 piezas. Cuerpo y eje: latón niquelada din 17660 asientos y juntas: ptfe. Conexión: rosca gas actuador neumático GNP-94/S5 medida 2". Código EAN: 8428381244721
