# 5040 Válvula de esfera 3 vías "L" 3/4" GNP-14 - De Genebre

- Propiedad del archivo: CONSTRUNARIO
- Formato: FIEBDC-3/2012
- Programa: Construnario Versión 3.51
- Fecha de los precios: 28/04/2022
- Divisa: EUR

**GEN5040 05 122** u 5040 Válvula de esfera 3 vías "L" 3/4" GNP-14 - De Genebre
Precio: 212.22
Válvula esfera 3 vías "L": construcción: acero inox. Cf8m (316) microfusión 4 asientos y juntas: ptfe.+fv extremos: rosca gas din-259 actuador neumático gnp-14 medida 3/4". Código EAN: 8428381231561
