# 5041 Válvula de esfera 3 vías "T" 3/4" GNP-44/S4 - De Genebre

- Propiedad del archivo: CONSTRUNARIO
- Formato: FIEBDC-3/2012
- Programa: Construnario Versión 3.51
- Fecha de los precios: 28/04/2022
- Divisa: EUR

**GEN5041 05 132** u 5041 Válvula de esfera 3 vías "T" 3/4" GNP-44/S4 - De Genebre
Precio: 265.24
VÁLVULA ESFERA 3 VIAS "T": CONSTRUCCIÓN: ACERO INOX. CF8M (316) MICROFUSIÓN 4 ASIENTOS Y JUNTAS: PTFE.+FV EXTREMOS: ROSCA GAS DIN-259 ACTUADOR NEUMATICO GNP-44/S4 MEDIDA 3/4" DE GENEBRE 5041 Código EAN: 8428381231912
