# 5041 Válvula de esfera 3 vías "T" 1 1/4" GNP-60/S5 - De Genebre

- Propiedad del archivo: CONSTRUNARIO
- Formato: FIEBDC-3/2012
- Programa: Construnario Versión 3.51
- Fecha de los precios: 28/04/2022
- Divisa: EUR

**GEN5041 07 140** u 5041 Válvula de esfera 3 vías "T" 1 1/4" GNP-60/S5 - De Genebre
Precio: 398.21
Válvula esfera 3 vías "T": construcción: acero inox. Cf8m (316) microfusión 4 asientos y juntas: ptfe.+fv extremos: rosca gas din-259 actuador neumático GNP-60/S5 medida 1/4". Código EAN: 8428381231936
