# 5041 Válvula de esfera 3 vías "T" 2 1/2" GNP-198/S6 - De Genebre

- Propiedad del archivo: CONSTRUNARIO
- Formato: FIEBDC-3/2012
- Programa: Construnario Versión 3.51
- Fecha de los precios: 28/04/2022
- Divisa: EUR

**GEN5041 10 156** u 5041 Válvula de esfera 3 vías "T" 2 1/2" GNP-198/S6 - De Genebre
Precio: 1087.49
Válvula esfera 3 vías "T": construcción: acero inox. Cf8m (316) microfusión 4 asientos y juntas: ptfe.+fv extremos: rosca gas din-259 actuador neumático GNP-198/S6 medida 2 1/2". Código EAN: 8428381264941
