# Válvula asiento inclinado, referencia 5060 05 de Genebre. Con actuador simple efecto, RG 3/4' - De Genebre

- Propiedad del archivo: CONSTRUNARIO
- Formato: FIEBDC-3/2012
- Programa: Construnario Versión 3.51
- Fecha de los precios: 28/04/2022
- Divisa: EUR

**GEN5060 05** u Válvula asiento inclinado, referencia 5060 05 de Genebre. Con actuador simple efecto, RG 3/4' - De Genebre
Precio: 172.43
Válvula asiento inclinado con actuador neumático de simple efecto. Extremos rosca gas. Pn 16. Construcción acero inox. Aisi 316 microfusión. Junta actuador nbr. Presión mando actuador: 3-10 kg/cm2. Rango temp. De trabajo: -25ºc a +170ºc. Medida 3/4". Código EAN: 8428381142669
