# Válvula asiento inclinado, referencia 5060N 05 de Genebre. Con actuador simple efecto, RG NPT 3/4' - De Genebre

- Propiedad del archivo: CONSTRUNARIO
- Formato: FIEBDC-3/2012
- Programa: Construnario Versión 3.51
- Fecha de los precios: 28/04/2022
- Divisa: EUR

**GEN5060N 05** u Válvula asiento inclinado, referencia 5060N 05 de Genebre. Con actuador simple efecto, RG NPT 3/4' - De Genebre
Precio: 181.06
Válvula asiento inclinado con actuador neumático de simple efecto. Extremos npt, pn 16. Construcción: acero inox. Aisi 316. Microfusión. Junta actuador: nbr. Presión mando. Actuador: nbr. Presión mando. Actuador: 3-10kg/cm2. Rango temp. Trabajo:-25+ 170ºc medida 3/4". Código EAN: 8428381208082
