# Válvula de mariposa tipo Wafer, referencia 5103 10 de Genebre. Disco Hº/EPDM reductor manual 2 1/2' - De Genebre

- Propiedad del archivo: CONSTRUNARIO
- Formato: FIEBDC-3/2012
- Programa: Construnario Versión 3.51
- Fecha de los precios: 28/04/2022
- Divisa: EUR

**GEN5103 10** u Válvula de mariposa tipo Wafer, referencia 5103 10 de Genebre. Disco Hº/EPDM reductor manual 2 1/2' - De Genebre
Precio: 164.55
Válvula mariposa tipo Wafer. Pn 10/16. Ansi 150 lbs. Mando manual. Cuerpo hierro fundido +epoxy. Disco fdon. Nodular zincado. Elastómero epdm. Tóricas eje nbr. Temp. Max. 120ºC. Brida montaje actuadores s/iso 5211. Con reductor manual. Medida 2 1/2". Código EAN: 8428381194897
