# 5105 Válvula de esfera 1 pieza tipo wafer 1" GNP-60/S5 - De Genebre

- Propiedad del archivo: CONSTRUNARIO
- Formato: FIEBDC-3/2012
- Programa: Construnario Versión 3.51
- Fecha de los precios: 28/04/2022
- Divisa: EUR

**GEN5105 06 140** u 5105 Válvula de esfera 1 pieza tipo wafer 1" GNP-60/S5 - De Genebre
Precio: 381.91
Válvula esfera 1 pieza tipo wafer: montaje entre bridas pn-16 cuerpo: acero carbono a-105 esfera, eje y tapa: inox. Aisi 304 juntas: ptfe. Temp. Máx.: -20ºC a + 180ºC actuador neumático GNP-60/S5 medida 1". Código EAN: 8428381235682
