# Válvula de mariposa tipo Lug. Referencia 5108 09 de Genebre. Reductor manual, 2 - De Genebre

- Propiedad del archivo: CONSTRUNARIO
- Formato: FIEBDC-3/2012
- Programa: Construnario Versión 3.51
- Fecha de los precios: 28/04/2022
- Divisa: EUR

**GEN5108 09** u Válvula de mariposa tipo Lug. Referencia 5108 09 de Genebre. Reductor manual, 2 - De Genebre
Precio: 182.36
Válvula mariposa tipo Lug. Montaje entre bridas pn10/16. Pn16 <- dn150 - pn10 -> dn200. Cuerpo fundición nodular ggg40. Disco cf8m (316). Elastómero epdm. Tóricas eje nbr. Temperatura de trabajo -20ºc + 120ºc. Montaje actuador s/ iso 5211. Palanca hasta 10". Reductor manual a partir de 12" medida 2". Código EAN: 8428381263784
