# Válvula de mariposa tipo Lug, referencia 5108A 18 de Genebre. Montaje entre bridas. Reductor manual, 10' - De Genebre

- Propiedad del archivo: CONSTRUNARIO
- Formato: FIEBDC-3/2012
- Programa: Construnario Versión 3.51
- Fecha de los precios: 28/04/2022
- Divisa: EUR

**GEN5108A 18** u Válvula de mariposa tipo Lug, referencia 5108A 18 de Genebre. Montaje entre bridas. Reductor manual, 10' - De Genebre
Precio: 682.42
Válvula mariposa tipo Lug. Montaje entre bridas ANSI 125/150 cuerpo fundición nodular ggg-40 disco cf8m (316). Elastómero epdm. Tóricas eje nbr. Temp trab -20ºC +120ºC. Montaje actuador s/iso 5211. Con reductor manual medida 10". Código EAN: 8428381242680
