# Válvula de mariposa tipo wafer, referencia 5109 12 de Genebre. Disco 316/EPDM reductor manual 4' - De Genebre

- Propiedad del archivo: CONSTRUNARIO
- Formato: FIEBDC-3/2012
- Programa: Construnario Versión 3.51
- Fecha de los precios: 28/04/2022
- Divisa: EUR

**GEN5109 12** u Válvula de mariposa tipo wafer, referencia 5109 12 de Genebre. Disco 316/EPDM reductor manual 4' - De Genebre
Precio: 217.81
Válvula mariposa tipo Wafer pn 10/16. Ansi 150 lbs. Mando manual. Cuerpo hierro fundido +epoxy. Disco acero inox. Aisi 316. Elastómero epdm. Tóricas eje nbr. Temp. Max. 120º C brida montaje actuadores s/iso 5211. Reductor manual. Medida 4". Código EAN: 8428381195009
