# Válvula mariposa tipo wafer, con actuador neumático, referencia 5113 11 53 de Genebre 3' GN-17 - De Genebre

- Propiedad del archivo: CONSTRUNARIO
- Formato: FIEBDC-3/2012
- Programa: Construnario Versión 3.51
- Fecha de los precios: 28/04/2022
- Divisa: EUR

**GEN5113 11 53** u Válvula mariposa tipo wafer, con actuador neumático, referencia 5113 11 53 de Genebre 3' GN-17 - De Genebre
Precio: 211.45
Válvula mariposa tipo wafer: pn-16 cuerpo hierro fundido disco: fdon. Nodular zincado elastómero: epdm actuador neumático GN-17 medida 3". Código EAN: 8428381214717
