# 5113 Válvula mariposa tipo wafer 4" GNP-135/S5 - De Genebre

- Propiedad del archivo: CONSTRUNARIO
- Formato: FIEBDC-3/2012
- Programa: Construnario Versión 3.51
- Fecha de los precios: 28/04/2022
- Divisa: EUR

**GEN5113 12 148** u 5113 Válvula mariposa tipo wafer 4" GNP-135/S5 - De Genebre
Precio: 342.85
Válvula mariposa tipo wafer: pn-16 cuerpo hierro fundido disco: fdon. Nodular zincado elastómero: epdm actuador neumático GNP-135/S4 medida 4". Código EAN: 8428381234937
