# Válvula mariposa tipo wafer, con actuador neumático, referencia 5113 13 87 de Genebre 5' GN-35/S4 - De Genebre

- Propiedad del archivo: CONSTRUNARIO
- Formato: FIEBDC-3/2012
- Programa: Construnario Versión 3.51
- Fecha de los precios: 28/04/2022
- Divisa: EUR

**GEN5113 13 87** u Válvula mariposa tipo wafer, con actuador neumático, referencia 5113 13 87 de Genebre 5' GN-35/S4 - De Genebre
Precio: 433.48
Válvula mariposa tipo Wafer; PN-16, cuerpo hierro fundido disco; Fdon. nodular cincado elastómero; EPDM actuador neumático GN-35/S4; medida 5" Código EAN: 8428381190318
