# 5113 Válvula mariposa tipo wafer 6" GNP-94 - De Genebre

- Propiedad del archivo: CONSTRUNARIO
- Formato: FIEBDC-3/2012
- Programa: Construnario Versión 3.51
- Fecha de los precios: 28/04/2022
- Divisa: EUR

**GEN5113 14 142** u 5113 Válvula mariposa tipo wafer 6" GNP-94 - De Genebre
Precio: 284.91
Válvula mariposa tipo wafer: pn-16 cuerpo hierro fundido disco: fdon. Nodular zincado elastómero: epdm actuador neumático gnp-94 medida 6". Código EAN: 8428381234821
