# 5113 Válvula mariposa tipo wafer 12" GNP-1280/S5 - De Genebre

- Propiedad del archivo: CONSTRUNARIO
- Formato: FIEBDC-3/2012
- Programa: Construnario Versión 3.51
- Fecha de los precios: 28/04/2022
- Divisa: EUR

**GEN5113 20 172** u 5113 Válvula mariposa tipo wafer 12" GNP-1280/S5 - De Genebre
Precio: 1530.28
Válvula mariposa tipo wafer: pn-16 cuerpo hierro fundido disco: fdon. Nodular zincado elastómero: epdm actuador neumático GNP-1280/S5 medida 12". Código EAN: 8428381234982
