# 5113 Válvula mariposa tipo wafer 14" GNP-1280 - De Genebre

- Propiedad del archivo: CONSTRUNARIO
- Formato: FIEBDC-3/2012
- Programa: Construnario Versión 3.51
- Fecha de los precios: 28/04/2022
- Divisa: EUR

**GEN5113 22 170** u 5113 Válvula mariposa tipo wafer 14" GNP-1280 - De Genebre
Precio: 1499.45
Válvula mariposa tipo wafer: pn-16 cuerpo hierro fundido disco: fdon. Nodular zincado elastómero: epdm actuador neumático gnp-1280 medida 14". Código EAN: 8428381234869
