# 5113 Válvula mariposa tipo wafer 16" GNP-1280 - De Genebre

- Propiedad del archivo: CONSTRUNARIO
- Formato: FIEBDC-3/2012
- Programa: Construnario Versión 3.51
- Fecha de los precios: 28/04/2022
- Divisa: EUR

**GEN5113 24 170** u 5113 Válvula mariposa tipo wafer 16" GNP-1280 - De Genebre
Precio: 2070.34
Válvula mariposa tipo wafer: pn-16 cuerpo hierro fundido disco: fdon. Nodular zincado elastómero: epdm actuador neumático gnp-1280 medida 16". Código EAN: 8428381234876
