# 5113 Válvula mariposa tipo wafer 20" GNP-2300 - De Genebre

- Propiedad del archivo: CONSTRUNARIO
- Formato: FIEBDC-3/2012
- Programa: Construnario Versión 3.51
- Fecha de los precios: 28/04/2022
- Divisa: EUR

**GEN5113 28 176** u 5113 Válvula mariposa tipo wafer 20" GNP-2300 - De Genebre
Precio: 4733.77
Válvula mariposa tipo wafer: pn-16 cuerpo hierro fundido disco: fdon. Nodular zincado elastómero: epdm actuador neumático gnp-2300 medida 20". Código EAN: 8428381234890
