# 5114 Válvula mariposa tipo wafer INOX 2 1/2" GNP-94/S5 - De Genebre

- Propiedad del archivo: CONSTRUNARIO
- Formato: FIEBDC-3/2012
- Programa: Construnario Versión 3.51
- Fecha de los precios: 28/04/2022
- Divisa: EUR

**GEN5114 10 144** u 5114 Válvula mariposa tipo wafer INOX 2 1/2" GNP-94/S5 - De Genebre
Precio: 831.28
Válvula mariposa tipo wafer inoxidable. Características de válvula ver artículo 2104. Actuador simple efecto: GNP. Actuador simple efecto: GNP-94/S5. Medida 2 1/2". Código EAN: 8428381242192
