# Válvula mariposa tipo wafer, con actuador neumático, referencia 5114 10 52 de Genebre. INOX 2 1/2' GN-17 - De Genebre

- Propiedad del archivo: CONSTRUNARIO
- Formato: FIEBDC-3/2012
- Programa: Construnario Versión 3.51
- Fecha de los precios: 28/04/2022
- Divisa: EUR

**GEN5114 10 52** u Válvula mariposa tipo wafer, con actuador neumático, referencia 5114 10 52 de Genebre. INOX 2 1/2' GN-17 - De Genebre
Precio: 734.35
Válvula mariposa tipo wafer inoxidable. Características de válvula ver artículo 2104. Actuador simple efecto: GN O GNP. Actuador doble efecto: GN-17. Medida 2 1/2". Código EAN: 8428381242758
