# 5114 Válvula mariposa tipo wafer INOX 3" GNP-60 - De Genebre

- Propiedad del archivo: CONSTRUNARIO
- Formato: FIEBDC-3/2012
- Programa: Construnario Versión 3.51
- Fecha de los precios: 28/04/2022
- Divisa: EUR

**GEN5114 11 138** u 5114 Válvula mariposa tipo wafer INOX 3" GNP-60 - De Genebre
Precio: 893.50
Válvula mariposa tipo wafer inoxidable. Características de válvula ver artículo 2104. Actuador simple efecto: gnp. Actuador doble efecto: gnp-60. Medida 3". Código EAN: 8428381242826
