# 5114 Válvula mariposa tipo wafer INOX 4" GNP-94 - De Genebre

- Propiedad del archivo: CONSTRUNARIO
- Formato: FIEBDC-3/2012
- Programa: Construnario Versión 3.51
- Fecha de los precios: 28/04/2022
- Divisa: EUR

**GEN5114 12 142** u 5114 Válvula mariposa tipo wafer INOX 4" GNP-94 - De Genebre
Precio: 1116.09
Válvula mariposa tipo wafer inoxidable. Características de válvula ver artículo 2104. Actuador simple efecto: gnp. Actuador doble efecto: gnp-94. Medida 4". Código EAN: 8428381242833
