# Válvula mariposa tipo wafer, con actuador neumático, referencia 5114 12 88de Genebre. INOX 4' GN-30/S5 - De Genebre

- Propiedad del archivo: CONSTRUNARIO
- Formato: FIEBDC-3/2012
- Programa: Construnario Versión 3.51
- Fecha de los precios: 28/04/2022
- Divisa: EUR

**GEN5114 12 88** u Válvula mariposa tipo wafer, con actuador neumático, referencia 5114 12 88de Genebre. INOX 4' GN-30/S5 - De Genebre
Precio: 1279.06
Válvula mariposa tipo wafer inoxidable. Características de válvula ver artículo 2104. Actuador simple efecto: GN o GNP. Actuador simple efecto: GN-30/S5. Medida 4". Código EAN: 8428381242895
