# 5114 Válvula mariposa tipo wafer INOX 5" GNP-513/S5 - De Genebre

- Propiedad del archivo: CONSTRUNARIO
- Formato: FIEBDC-3/2012
- Programa: Construnario Versión 3.51
- Fecha de los precios: 28/04/2022
- Divisa: EUR

**GEN5114 13 164** u 5114 Válvula mariposa tipo wafer INOX 5" GNP-513/S5 - De Genebre
Precio: 1688.84
Válvula mariposa tipo wafer inoxidable. Características de válvula ver artículo 2104. Actuador simple efecto: GNP. Actuador simple efecto: GNP-513/S5. Medida 5". Código EAN: 8428381242956
