# Válvula mariposa tipo wafer, con actuador neumático, referencia 5114 12 89 de Genebre. INOX 5' GN-35/S4 - De Genebre

- Propiedad del archivo: CONSTRUNARIO
- Formato: FIEBDC-3/2012
- Programa: Construnario Versión 3.51
- Fecha de los precios: 28/04/2022
- Divisa: EUR

**GEN5114 13 89** u Válvula mariposa tipo wafer, con actuador neumático, referencia 5114 12 89 de Genebre. INOX 5' GN-35/S4 - De Genebre
Precio: 1602.94
Válvula mariposa tipo wafer inoxidable. Características de válvula ver artículo 2104. Actuador simple efecto: GN o GNP. Actuador simple efecto: GN-35/S4. Medida 5". Código EAN: 8428381242901
