# 5114 Válvula mariposa tipo wafer INOX 8" GNP-1280/S5 - De Genebre

- Propiedad del archivo: CONSTRUNARIO
- Formato: FIEBDC-3/2012
- Programa: Construnario Versión 3.51
- Fecha de los precios: 28/04/2022
- Divisa: EUR

**GEN5114 16 172** u 5114 Válvula mariposa tipo wafer INOX 8" GNP-1280/S5 - De Genebre
Precio: 3768.42
Válvula mariposa tipo wafer inoxidable. Características de válvula ver artículo 2104. Actuador simple efecto: GNP. Actuador simple efecto: GNP-1280/S5. Medida 8". Código EAN: 8428381242970
