# 5115 Válvula de esfera 1 pieza tipo wafer con cámara calefacción 4" GNP-300 - De Genebre

- Propiedad del archivo: CONSTRUNARIO
- Formato: FIEBDC-3/2012
- Programa: Construnario Versión 3.51
- Fecha de los precios: 28/04/2022
- Divisa: EUR

**GEN5115 12 158** u 5115 Válvula de esfera 1 pieza tipo wafer con cámara calefacción 4" GNP-300 - De Genebre
Precio: 1528.16
Válvula esfera 1 pieza con cámara de calefacción: montaje: acero carbono a-105 esfera, eje y tapa: inox. Aisi 304 juntas: ptfe. Temp. Máx.: -20ºc a +180ºc actuador neumático gnp-300 medida 4". Código EAN: 8428381235996
