# Válvula mariposa tipo wafer, con actuador neumático, referencia 5119 12 86 de Genebre 4' GN-30/S5 - De Genebre

- Propiedad del archivo: CONSTRUNARIO
- Formato: FIEBDC-3/2012
- Programa: Construnario Versión 3.51
- Fecha de los precios: 28/04/2022
- Divisa: EUR

**GEN5119 12 86** u Válvula mariposa tipo wafer, con actuador neumático, referencia 5119 12 86 de Genebre 4' GN-30/S5 - De Genebre
Precio: 357.38
Válvula mariposa tipo wafer: pn-16 cuerpo hierro fundido disco: acero inox. Aisi 316 elastómero: epdm actuador neumático GN-30/S5 medida 4". Código EAN: 8428381188971
