# 5119 Válvula mariposa tipo wafer 8" GNP-198 - De Genebre

- Propiedad del archivo: CONSTRUNARIO
- Formato: FIEBDC-3/2012
- Programa: Construnario Versión 3.51
- Fecha de los precios: 28/04/2022
- Divisa: EUR

**GEN5119 16 150** u 5119 Válvula mariposa tipo wafer 8" GNP-198 - De Genebre
Precio: 595.60
Válvula mariposa tipo wafer: pn-16 cuerpo hierro fundido disco: acero inox. Aisi 316 elastómero: epdm actuador neumático gnp-198 medida 8". Código EAN: 8428381234708
