# 5119 Válvula mariposa tipo wafer 10" GNP-300 - De Genebre

- Propiedad del archivo: CONSTRUNARIO
- Formato: FIEBDC-3/2012
- Programa: Construnario Versión 3.51
- Fecha de los precios: 28/04/2022
- Divisa: EUR

**GEN5119 18 158** u 5119 Válvula mariposa tipo wafer 10" GNP-300 - De Genebre
Precio: 703.82
Válvula mariposa tipo wafer: pn-16 cuerpo hierro fundido disco: acero inox. Aisi 316 elastómero: epdm actuador neumático gnp-300 medida 10". Código EAN: 8428381234715
