# Válvula mariposa tipo wafer, con actuador neumático, referencia 5119 22 101 de Genebre 14' GN-70/S5 - De Genebre

- Propiedad del archivo: CONSTRUNARIO
- Formato: FIEBDC-3/2012
- Programa: Construnario Versión 3.51
- Fecha de los precios: 28/04/2022
- Divisa: EUR

**GEN5119 22 101** u Válvula mariposa tipo wafer, con actuador neumático, referencia 5119 22 101 de Genebre 14' GN-70/S5 - De Genebre
Precio: 3732.45
Válvula mariposa tipo wafer: pn-16 cuerpo hierro fundido disco: acero inox. Aisi 316 elastómero: epdm actuador neumático GN-70/S5 medida 14". Código EAN: 8428381239017
