# 5309 Electromécanico a válvula mariposa - 8" - De Genebre

- Propiedad del archivo: CONSTRUNARIO
- Formato: FIEBDC-3/2012
- Programa: Construnario Versión 3.51
- Fecha de los precios: 28/04/2022
- Divisa: EUR

**GEN53091602** u 5309 Electromécanico a válvula mariposa - 8" - De Genebre
Precio: 235.85
- Válvula no incluida. Código EAN: 8428381293910
