# 5525 Válvula de esfera 2 piezas bridada 1" GNP-60/S5 - De Genebre

- Propiedad del archivo: CONSTRUNARIO
- Formato: FIEBDC-3/2012
- Programa: Construnario Versión 3.51
- Fecha de los precios: 28/04/2022
- Divisa: EUR

**GEN5525 06 140** u 5525 Válvula de esfera 2 piezas bridada 1" GNP-60/S5 - De Genebre
Precio: 299.40
Válvula esfera 2 piezas: cuerpo: gg-25 esfera y eje: inox. Aisi 304 asientos y juntas: ptfe. Juntas tóricas eje: fkm (vitón) extremos: bridas din pn-16 longitud: din 3202 f4 1/2" a 4" f5 5" a 8" actuador neumático GNP-60/S5 medida 1". Código EAN: 8428381232599
