# Válvula de esfera 2 piezas bridada, con actuador mecánico, referencia 5525 06 75 de Genebre. 1' GN-20/S3 - De Genebre

- Propiedad del archivo: CONSTRUNARIO
- Formato: FIEBDC-3/2012
- Programa: Construnario Versión 3.51
- Fecha de los precios: 28/04/2022
- Divisa: EUR

**GEN5525 06 75** u Válvula de esfera 2 piezas bridada, con actuador mecánico, referencia 5525 06 75 de Genebre. 1' GN-20/S3 - De Genebre
Precio: 285.15
Válvula esfera 2 piezas: cuerpo: gg-25 esfera y eje: inox. Aisi 304 asientos y juntas: ptfe. Juntas tóricas eje: fkm (vitón) extremos: bridas din pn-16 longitud: din 3202 f4 1/2" a 4" f5 5" a 8" actuador neumático GN-15/S4 medida 1". Código EAN: 8428381190592
