# 5525 Válvula de esfera 2 piezas bridada 3" GNP-94 - De Genebre

- Propiedad del archivo: CONSTRUNARIO
- Formato: FIEBDC-3/2012
- Programa: Construnario Versión 3.51
- Fecha de los precios: 28/04/2022
- Divisa: EUR

**GEN5525 11 142** u 5525 Válvula de esfera 2 piezas bridada 3" GNP-94 - De Genebre
Precio: 547.33
Válvula esfera 2 piezas: cuerpo: gg-25 esfera y eje: inox. Aisi 304 asientos y juntas: ptfe. Juntas tóricas eje: fkm (vitón) extremos: bridas din pn-16 longitud: din 3202 f4 1/2" a 4" f5 5" a 8" actuador neumático gnp-94 medida 3". Código EAN: 8428381232520
