# 5526A Válvula esfera 2 piezas bridada 1" GNP-44/S5 - De Genebre

- Propiedad del archivo: CONSTRUNARIO
- Formato: FIEBDC-3/2012
- Programa: Construnario Versión 3.51
- Fecha de los precios: 28/04/2022
- Divisa: EUR

**GEN5526A 06 136** u 5526A Válvula esfera 2 piezas bridada 1" GNP-44/S5 - De Genebre
Precio: 325.25
Válvula esfera 2 piezas bridada. Actuador neumático. Simple efecto. GNP-44/S5 medida 1". Código EAN: 8428381243793
