# Válvula esfera 2 piezas bridada, referencia 5526A 06 49 de Genebre 1' GN-17/S3 - De Genebre

- Propiedad del archivo: CONSTRUNARIO
- Formato: FIEBDC-3/2012
- Programa: Construnario Versión 3.51
- Fecha de los precios: 28/04/2022
- Divisa: EUR

**GEN5526A0649** u Válvula esfera 2 piezas bridada, referencia 5526A 06 49 de Genebre 1' GN-17/S3 - De Genebre
Precio: 309.78
Válvula esfera 2 piezas bridada. Actuador neumático. Doble efecto. GN-17/S3 medida 1". Código EAN: 8428381243700
