# 5526A Válvula esfera 2 piezas bridada 1 1/4" GNP-44 - De Genebre

- Propiedad del archivo: CONSTRUNARIO
- Formato: FIEBDC-3/2012
- Programa: Construnario Versión 3.51
- Fecha de los precios: 28/04/2022
- Divisa: EUR

**GEN5526A 07 128** u 5526A Válvula esfera 2 piezas bridada 1 1/4" GNP-44 - De Genebre
Precio: 305.69
Válvula esfera 2 piezas bridada. Actuador neumático. Doble efecto. Gnp-44 medida 1 1/4". Código EAN: 8428381243625
