# 5526A Válvula esfera 2 piezas bridada 2 1/2" GNP-198/S4 - De Genebre

- Propiedad del archivo: CONSTRUNARIO
- Formato: FIEBDC-3/2012
- Programa: Construnario Versión 3.51
- Fecha de los precios: 28/04/2022
- Divisa: EUR

**GEN5526A 10 152** u 5526A Válvula esfera 2 piezas bridada 2 1/2" GNP-198/S4 - De Genebre
Precio: 868.97
Válvula esfera 2 piezas bridada. Actuador neumático. Simple efecto. GNP-198/S4 medida 2 1/2". Código EAN: 8428381243830
