# Válvula esfera 2 piezas bridada, referencia 5526A 10 79 de Genebre 2 1/2' GN-35/S3 - De Genebre

- Propiedad del archivo: CONSTRUNARIO
- Formato: FIEBDC-3/2012
- Programa: Construnario Versión 3.51
- Fecha de los precios: 28/04/2022
- Divisa: EUR

**GEN5526A1079** u Válvula esfera 2 piezas bridada, referencia 5526A 10 79 de Genebre 2 1/2' GN-35/S3 - De Genebre
Precio: 827.59
Válvula esfera 2 piezas bridada. Actuador neumático. Doble efecto. GN-35/S3 medida 2 1/2". Código EAN: 8428381243748
