# 5526A Válvula esfera 2 piezas bridada 4" GNP-198 - De Genebre

- Propiedad del archivo: CONSTRUNARIO
- Formato: FIEBDC-3/2012
- Programa: Construnario Versión 3.51
- Fecha de los precios: 28/04/2022
- Divisa: EUR

**GEN5526A 12 150** u 5526A Válvula esfera 2 piezas bridada 4" GNP-198 - De Genebre
Precio: 1396.66
Válvula esfera 2 piezas bridada. Actuador neumático. Doble efecto. Gnp-198 medida 4". Código EAN: 8428381243670
