# Válvula esfera 2 piezas bridada, referencia 5526A 12 81 de Genebre 4' GN-45/S4 - De Genebre

- Propiedad del archivo: CONSTRUNARIO
- Formato: FIEBDC-3/2012
- Programa: Construnario Versión 3.51
- Fecha de los precios: 28/04/2022
- Divisa: EUR

**GEN5526A1281** u Válvula esfera 2 piezas bridada, referencia 5526A 12 81 de Genebre 4' GN-45/S4 - De Genebre
Precio: 1527.79
Válvula esfera 2 piezas bridada. Actuador neumático. Doble efecto. GN-45/S4 medida 4". Código EAN: 8428381243762
